# Tornillos de fijación, referencia 355592201 de Georg Fischer

- Propiedad del archivo: CONSTRUNARIO
- Formato: FIEBDC-3/2012
- Programa: Construnario Versión 3.51
- Fecha de los precios: 29/01/2024
- Divisa: EUR

**355592201** u Tornillos de fijación, referencia 355592201 de Georg Fischer
Descripción: a 5765, 5762 Para iFIT, INSTAFLEX, JRG Sanipex, JRG Sanipex MT
