# Adaptador para montaje en pared JRG, referencia 355566555 de Georg Fischer

- Propiedad del archivo: CONSTRUNARIO
- Formato: FIEBDC-3/2012
- Programa: Construnario Versión 3.51
- Fecha de los precios: 29/01/2024
- Divisa: EUR

**355566555** u Adaptador para montaje en pared JRG, referencia 355566555 de Georg Fischer
Descripción: a JRG cierre empotrado/unidad de mostrador compacto, kit de conexión Material: acero Compuesto por: juego de 2 piezas
