# Junta tórica, referencia 350981509 de Georg Fischer. ISO3601 EPDM 1.5x11.5

- Propiedad del archivo: CONSTRUNARIO
- Formato: FIEBDC-3/2012
- Programa: Construnario Versión 3.51
- Fecha de los precios: 29/01/2024
- Divisa: EUR

**350981509** u Junta tórica, referencia 350981509 de Georg Fischer. ISO3601 EPDM 1.5x11.5
Descripción: para JRG Sanipex MT d16 - d40 Material: EPDM
