# Junta tórica, referencia 350981132 de Georg Fischer. ISO3601 EPDM 2.62x55.25

- Propiedad del archivo: CONSTRUNARIO
- Formato: FIEBDC-3/2012
- Programa: Construnario Versión 3.51
- Fecha de los precios: 29/01/2024
- Divisa: EUR

**350981139** u Junta tórica, referencia 350981132 de Georg Fischer. ISO3601 EPDM 2.62x55.25
Para cuerpo de válvula a partir de 2007
