# Junta tórica, referencia 350981528 de Georg Fischer. ISO3601 EPDM 2x28.86

- Propiedad del archivo: CONSTRUNARIO
- Formato: FIEBDC-3/2012
- Programa: Construnario Versión 3.51
- Fecha de los precios: 29/01/2024
- Divisa: EUR

**350981528** u Junta tórica, referencia 350981528 de Georg Fischer. ISO3601 EPDM 2x28.86
Descripción: para JRG Sanipex MT d20 - d40, 4730 Material: EPDM
