# Junta tórica, referencia 350981228 de Georg Fischer. EPDM 3.53x56.74

- Propiedad del archivo: CONSTRUNARIO
- Formato: FIEBDC-3/2012
- Programa: Construnario Versión 3.51
- Fecha de los precios: 29/01/2024
- Divisa: EUR

**350981228** u Junta tórica, referencia 350981228 de Georg Fischer. EPDM 3.53x56.74
Material: EPDM
