# Junta tórica, referencia 350981616 de Georg Fischer. ISO3601 EPDM x69.22

- Propiedad del archivo: CONSTRUNARIO
- Formato: FIEBDC-3/2012
- Programa: Construnario Versión 3.51
- Fecha de los precios: 29/01/2024
- Divisa: EUR

**350981616** u Junta tórica, referencia 350981616 de Georg Fischer. ISO3601 EPDM x69.22
Material: EPDM
