# Juego de juntas tóricas JRG EPDM, referencia 350599937 de Georg Fischer

- Propiedad del archivo: CONSTRUNARIO
- Formato: FIEBDC-3/2012
- Programa: Construnario Versión 3.51
- Fecha de los precios: 29/01/2024
- Divisa: EUR

**350599937** u Juego de juntas tóricas JRG EPDM, referencia 350599937 de Georg Fischer
Descripción: para JRGARANT Material: EPDM
