# Sello de perfil EPDM negro, referencia 351061459 de Georg Fischer. DN50

- Propiedad del archivo: CONSTRUNARIO
- Formato: FIEBDC-3/2012
- Programa: Construnario VersiĆ³n 3.51
- Fecha de los precios: 29/01/2024
- Divisa: EUR

**351061459** u Sello de perfil EPDM negro, referencia 351061459 de Georg Fischer. DN50
Material: EPDM
