# Sello de perfil EPDM negro, referencia 351061469 de Georg Fischer. DN65

- Propiedad del archivo: CONSTRUNARIO
- Formato: FIEBDC-3/2012
- Programa: Construnario VersiĆ³n 3.51
- Fecha de los precios: 29/01/2024
- Divisa: EUR

**351061469** u Sello de perfil EPDM negro, referencia 351061469 de Georg Fischer. DN65
Material: EPDM
