# Válvula de muestras, referencia 351110500 de Georg Fischer. G3/8"

- Propiedad del archivo: CONSTRUNARIO
- Formato: FIEBDC-3/2012
- Programa: Construnario Versión 3.51
- Fecha de los precios: 29/01/2024
- Divisa: EUR

**351110500** u Válvula de muestras, referencia 351110500 de Georg Fischer. G3/8"
Descripción: para el análisis microbiológico del agua Temperatura: máx. 90°C Material: bronce, acero inoxidable, EPDM Conexión: rosca macho
