# Tornillo, referencia 350964901 de Georg Fischer. PT WN1413 ST-ZN 5x18

- Propiedad del archivo: CONSTRUNARIO
- Formato: FIEBDC-3/2012
- Programa: Construnario VersiĆ³n 3.51
- Fecha de los precios: 29/01/2024
- Divisa: EUR

**350964901** u Tornillo, referencia 350964901 de Georg Fischer. PT WN1413 ST-ZN 5x18
DescripciĆ³n: a 5709, 5741 Material: acero Para iFIT, INSTAFLEX, JRG Sanipex, JRG Sanipex MT
