# Silenciador, referencia 350719913 de Georg Fischer. DN25

- Propiedad del archivo: CONSTRUNARIO
- Formato: FIEBDC-3/2012
- Programa: Construnario VersiĆ³n 3.51
- Fecha de los precios: 29/01/2024
- Divisa: EUR

**350719913** u Silenciador, referencia 350719913 de Georg Fischer. DN25
Material: EPDM
