# Husillo completo, referencia 355641010 de Georg Fischer. d10/849mm

- Propiedad del archivo: CONSTRUNARIO
- Formato: FIEBDC-3/2012
- Programa: Construnario VersiĆ³n 3.51
- Fecha de los precios: 29/01/2024
- Divisa: EUR

| Código | Ud | Descripción |
|---|---|---|
| 355641010 | u | Husillo completo, referencia 355641010 de Georg Fischer. d10/849mm |
