# Te, referencia 355601657 de Georg Fischer. 3/4"-3/4"

- Propiedad del archivo: CONSTRUNARIO
- Formato: FIEBDC-3/2012
- Programa: Construnario Versión 3.51
- Fecha de los precios: 29/01/2024
- Divisa: EUR

**355601657** u Te, referencia 355601657 de Georg Fischer. 3/4"-3/4"
Material: bronce, EPDM Conexión: paso rosca hembra/macho, salida rosca hembra
