# Te, referencia 350895550 de Georg Fischer.DN50 G2 3/8"-R1"

- Propiedad del archivo: CONSTRUNARIO
- Formato: FIEBDC-3/2012
- Programa: Construnario Versión 3.51
- Fecha de los precios: 29/01/2024
- Divisa: EUR

**350895550** u Te, referencia 350895550 de Georg Fischer.DN50 G2 3/8"-R1"
Material: bronce, EPDM Conexión: paso rosca hembra/macho, salida rosca hembra
