# Curva de transición gris plomo 90º, referencia 351060570 de Georg Fischer. CC499K PN10 d16x15mm

- Propiedad del archivo: CONSTRUNARIO
- Formato: FIEBDC-3/2012
- Programa: Construnario Versión 3.51
- Fecha de los precios: 29/01/2024
- Divisa: EUR

**351060570** u Curva de transición gris plomo 90º, referencia 351060570 de Georg Fischer. CC499K PN10 d16x15mm
Descripción: para tubos de acero inoxidable / cobre Temperatura: máx. 90°C Material: bronce, PPSU Conexión: sistema push-in sudoFIT
