# JRG Parte superior para válvula de asiento recto, referencia 350894803 de Georg Fischer. 1/2" GSV

- Propiedad del archivo: CONSTRUNARIO
- Formato: FIEBDC-3/2012
- Programa: Construnario Versión 3.51
- Fecha de los precios: 29/01/2024
- Divisa: EUR

**350894803** u JRG Parte superior para válvula de asiento recto, referencia 350894803 de Georg Fischer. 1/2" GSV
Descripción: para 1503, 5102, 5103, 5110, 5112, 6303
