# Boquilla doble corta, referencia 350941102 de Georg Fischer. 5/4"

- Propiedad del archivo: CONSTRUNARIO
- Formato: FIEBDC-3/2012
- Programa: Construnario Versión 3.51
- Fecha de los precios: 29/01/2024
- Divisa: EUR

**350941102** u Boquilla doble corta, referencia 350941102 de Georg Fischer. 5/4"
Material: latón
