# Boquilla doble, referencia 350773103 de Georg Fischer. 11/2

- Propiedad del archivo: CONSTRUNARIO
- Formato: FIEBDC-3/2012
- Programa: Construnario Versión 3.51
- Fecha de los precios: 29/01/2024
- Divisa: EUR

**350773103** u Boquilla doble, referencia 350773103 de Georg Fischer. 11/2
Material: latón
