# Boquilla doble, referencia 350773105 de Georg Fischer. 21/2

- Propiedad del archivo: CONSTRUNARIO
- Formato: FIEBDC-3/2012
- Programa: Construnario Versión 3.51
- Fecha de los precios: 29/01/2024
- Divisa: EUR

**350773105** u Boquilla doble, referencia 350773105 de Georg Fischer. 21/2
Material: latón
