# Adaptador rosca macho JRG, referencia 350895060 de Georg Fischer. 1"x5/4"

- Propiedad del archivo: CONSTRUNARIO
- Formato: FIEBDC-3/2012
- Programa: Construnario Versión 3.51
- Fecha de los precios: 29/01/2024
- Divisa: EUR

**350895060** u Adaptador rosca macho JRG, referencia 350895060 de Georg Fischer. 1"x5/4"
Material: bronce Conexión: rosca macho
