# Adaptador rosca hembra JRG, referencia 350895361 de Georg Fischer. 2"x23/8

- Propiedad del archivo: CONSTRUNARIO
- Formato: FIEBDC-3/2012
- Programa: Construnario Versión 3.51
- Fecha de los precios: 29/01/2024
- Divisa: EUR

**350895361** u Adaptador rosca hembra JRG, referencia 350895361 de Georg Fischer. 2"x23/8
Material: bronce Conexión: rosca macho
