# Adaptador rosca hembra JRG, referencia 350895461 de Georg Fischer.21/2x3"

- Propiedad del archivo: CONSTRUNARIO
- Formato: FIEBDC-3/2012
- Programa: Construnario Versión 3.51
- Fecha de los precios: 29/01/2024
- Divisa: EUR

**350895461** u Adaptador rosca hembra JRG, referencia 350895461 de Georg Fischer.21/2x3"
Material: bronce Conexión: rosca macho
