# Unión, referencia 350895068 de Georg Fischer. DN25 PN10/16

- Propiedad del archivo: CONSTRUNARIO
- Formato: FIEBDC-3/2012
- Programa: Construnario Versión 3.51
- Fecha de los precios: 29/01/2024
- Divisa: EUR

**350895068** u Unión, referencia 350895068 de Georg Fischer. DN25 PN10/16
Material: bronce Conexión: rosca hembra
