# Tubería JRG Sanipex MT ECO en barra, referencia 351663992 de Georg Fischer. d63x4.5/5m

- Propiedad del archivo: CONSTRUNARIO
- Formato: FIEBDC-3/2012
- Programa: Construnario Versión 3.51
- Fecha de los precios: 29/01/2024
- Divisa: EUR

**351663992** m Tubería JRG Sanipex MT ECO en barra, referencia 351663992 de Georg Fischer. d63x4.5/5m
Descripción: en bares Material: tubo multicapa PE-RT/AL/PE-RT
