# Codo 90° PPSU Sanipex MT Elbow, referencia 351663822 de Georg Fischer. d63 10bar

- Propiedad del archivo: CONSTRUNARIO
- Formato: FIEBDC-3/2012
- Programa: Construnario Versión 3.51
- Fecha de los precios: 29/01/2024
- Divisa: EUR

**351663822** u Codo 90° PPSU Sanipex MT Elbow, referencia 351663822 de Georg Fischer. d63 10bar
Descripción: para JRG Sanipex d16/20, tubos JRG Sanipex MT Material: PPSU, PA Conexión: unión de agarre de cono
