# Adaptador para válvula Sanipex con cono, referencia 351564403 de Georg Fischer. d20 10bar

- Propiedad del archivo: CONSTRUNARIO
- Formato: FIEBDC-3/2012
- Programa: Construnario Versión 3.51
- Fecha de los precios: 29/01/2024
- Divisa: EUR

**351564403** u Adaptador para válvula Sanipex con cono, referencia 351564403 de Georg Fischer. d20 10bar
Descripción: para conexión de elementos calefactores Material: bronce, plastico Conexión: rosca hembra, junta, inserto-Eurocono, unión con agarre cónico
