# Manguito rosca hembra Sanipex, referencia 351650998 de Georg Fischer. d50

- Propiedad del archivo: CONSTRUNARIO
- Formato: FIEBDC-3/2012
- Programa: Construnario Versión 3.51
- Fecha de los precios: 29/01/2024
- Divisa: EUR

**351650998** u Manguito rosca hembra Sanipex, referencia 351650998 de Georg Fischer. d50
Descripción: para JRG Sanipex d16/20, tubos JRG Sanipex MT Material: bronce, plástico Conexión: rosca hembra, unión con agarre cónico
