# Válvula de bola Sanipex, referencia 351626310 de Georg Fischer. d26 PN10

- Propiedad del archivo: CONSTRUNARIO
- Formato: FIEBDC-3/2012
- Programa: Construnario Versión 3.51
- Fecha de los precios: 29/01/2024
- Divisa: EUR

**351626310** u Válvula de bola Sanipex, referencia 351626310 de Georg Fischer. d26 PN10
Material: bronce, plástico Temperatura: máx. -20°C / +95°C (agua, aire comprimido, vacío) Conexión: uniones de agarre de cono
