# Codo 45º Sanipex , rosca hembra, referencia 351632966 de Georg Fischer. d32

- Propiedad del archivo: CONSTRUNARIO
- Formato: FIEBDC-3/2012
- Programa: Construnario Versión 3.51
- Fecha de los precios: 29/01/2024
- Divisa: EUR

**351632966** u Codo 45º Sanipex , rosca hembra, referencia 351632966 de Georg Fischer. d32
Descripción: para tuberías JRG Sanipex, JRG Sanipex MT Material: bronce, plástico Conexión: rosca hembra, unión con agarre cónico
