# Llave de contador Sanipex, referencia 351640010 de Georg Fischer. d40

- Propiedad del archivo: CONSTRUNARIO
- Formato: FIEBDC-3/2012
- Programa: Construnario VersiĆ³n 3.51
- Fecha de los precios: 29/01/2024
- Divisa: EUR

**351640010** u Llave de contador Sanipex, referencia 351640010 de Georg Fischer. d40
Acero
