# Llave de contador Sanipex, referencia 351663210 de Georg Fischer. d63

- Propiedad del archivo: CONSTRUNARIO
- Formato: FIEBDC-3/2012
- Programa: Construnario VersiĆ³n 3.51
- Fecha de los precios: 29/01/2024
- Divisa: EUR

**351663210** u Llave de contador Sanipex, referencia 351663210 de Georg Fischer. d63
Acero
