# Codo rosca hembra Sanipex, referencia 351620991 de Georg Fischer. d20x3/4"

- Propiedad del archivo: CONSTRUNARIO
- Formato: FIEBDC-3/2012
- Programa: Construnario Versión 3.51
- Fecha de los precios: 29/01/2024
- Divisa: EUR

**351620991** u Codo rosca hembra Sanipex, referencia 351620991 de Georg Fischer. d20x3/4"
Descripción: para tuberías JRG Sanipex, JRG Sanipex MT Material: bronce, plástico Conexión: rosca hembra, unión con agarre cónico Adecuado para: 5409.010, 5409.012, 4610.090
