# Adaptador con rosca macho y unión, referencia 351626960 de Georg Fischer. d26

- Propiedad del archivo: CONSTRUNARIO
- Formato: FIEBDC-3/2012
- Programa: Construnario Versión 3.51
- Fecha de los precios: 29/01/2024
- Divisa: EUR

**351626960** u Adaptador con rosca macho y unión, referencia 351626960 de Georg Fischer. d26
Descripción: para componentes JRG Sanipex MT Material: bronce, plástico Conexión: rosca macho, unión con agarre cónico
