# Colector Sanipex, 4 tomas, referencia 351616968 de Georg Fischer. d16 PN10

- Propiedad del archivo: CONSTRUNARIO
- Formato: FIEBDC-3/2012
- Programa: Construnario Versión 3.51
- Fecha de los precios: 29/01/2024
- Divisa: EUR

**351616968** u Colector Sanipex, 4 tomas, referencia 351616968 de Georg Fischer. d16 PN10
Descripción: para tuberías JRG Sanipex, JRG Sanipex MT Material: bronce, plástico Conexión: tuerca suelta, junta plana, rosca macho, unión con agarre cónico
