# Pieza en T Sanipex, con conexión múltiple, referencia 351626943 de Georg Fischer. d26-1"-d26

- Propiedad del archivo: CONSTRUNARIO
- Formato: FIEBDC-3/2012
- Programa: Construnario Versión 3.51
- Fecha de los precios: 29/01/2024
- Divisa: EUR

**351626943** u Pieza en T Sanipex, con conexión múltiple, referencia 351626943 de Georg Fischer. d26-1"-d26
Descripción: para tuberías JRG Sanipex d25, JRG Sanipex MT Material: bronce, plástico Conexión: rosca macho, unión con agarre cónico
