# Lápiz marcador de madera Sanipex, referencia 351600027 de Georg Fischer

- Propiedad del archivo: CONSTRUNARIO
- Formato: FIEBDC-3/2012
- Programa: Construnario Versión 3.51
- Fecha de los precios: 29/01/2024
- Divisa: EUR

**351600027** u Lápiz marcador de madera Sanipex, referencia 351600027 de Georg Fischer
Material: madera Color: amarillo Para iFIT, INSTAFLEX, JRG Sanipex, JRG Sanipex MT
