# Aceite hidráulico Sanipex, referencia 351600072 de Georg Fischer, 1.0

- Propiedad del archivo: CONSTRUNARIO
- Formato: FIEBDC-3/2012
- Programa: Construnario Versión 3.51
- Fecha de los precios: 29/01/2024
- Divisa: EUR

**351600072** u Aceite hidráulico Sanipex, referencia 351600072 de Georg Fischer, 1.0
Descripción: Botella de repuesto 1.0l a 4810/4812
