# Mandril de expansión de aluminio Sanipex, referencia 351600488 de Georg Fischer. d26

- Propiedad del archivo: CONSTRUNARIO
- Formato: FIEBDC-3/2012
- Programa: Construnario Versión 3.51
- Fecha de los precios: 29/01/2024
- Divisa: EUR

**351600488** u Mandril de expansión de aluminio Sanipex, referencia 351600488 de Georg Fischer. d26
Aluminio
