# Cabezales de expansión Sanipex, referencia 351600808 de Georg Fischer. d40

- Propiedad del archivo: CONSTRUNARIO
- Formato: FIEBDC-3/2012
- Programa: Construnario Versión 3.51
- Fecha de los precios: 29/01/2024
- Divisa: EUR

**351600808** u Cabezales de expansión Sanipex, referencia 351600808 de Georg Fischer. d40
Material: aluminio, acero, plástico
