# Herramienta a batería sin cable, referencia 351600809 de Georg Fischer

- Propiedad del archivo: CONSTRUNARIO
- Formato: FIEBDC-3/2012
- Programa: Construnario Versión 3.51
- Fecha de los precios: 29/01/2024
- Divisa: EUR

**351600809** u Herramienta a batería sin cable, referencia 351600809 de Georg Fischer
Material: aluminio, plástico
