# Kit de herramienta a batería Sanipex, referencia 351600908 de Georg Fischer. d16-d40

- Propiedad del archivo: CONSTRUNARIO
- Formato: FIEBDC-3/2012
- Programa: Construnario Versión 3.51
- Fecha de los precios: 29/01/2024
- Divisa: EUR

**351600908** u Kit de herramienta a batería Sanipex, referencia 351600908 de Georg Fischer. d16-d40
Material: plástico Consta de: 4809.000 herramienta de batería Maplsonov, 4809.005 cargador de makita, 4809.010 batería makita, 4809.116 cabezal de expansión d16, 4809.120 cabezal de expansión d20, 4809.126 cabezal de expansión d26, 4809.132 cabezal de expansión d32, 4809.140 expansion tort d26, 480, 482.202022. 40 RATCHETT DUTT DECT Wrench D20, 4832.026 Ratchettorque Wrench D26, 4832.032 Ratchet Torque Wrench D32, 4832.040 Ratchet Torque Wrench D40, 4834.016 Contador Spanner D16, 4834.020 Counter Spanner D20, 4834.026 Contador D26, 4833.032. d16/d20, 4836.000 Cortatubos d16-d40, 4838.000 Rotulador
