# Plantilla Sanipex, referencia 352950911 de Georg Fischer. d50

- Propiedad del archivo: CONSTRUNARIO
- Formato: FIEBDC-3/2012
- Programa: Construnario Versión 3.51
- Fecha de los precios: 29/01/2024
- Divisa: EUR

**352950911** u Plantilla Sanipex, referencia 352950911 de Georg Fischer. d50
Material: aluminio Adecuado para: unidad hidráulica 4810, herramientas de doblado 4852/4853
