# Llave dinamométrica de carraca de aluminio Sanipex, referencia 351640009 de Georg Fischer. d40

- Propiedad del archivo: CONSTRUNARIO
- Formato: FIEBDC-3/2012
- Programa: Construnario Versión 3.51
- Fecha de los precios: 29/01/2024
- Divisa: EUR

**351640009** u Llave dinamométrica de carraca de aluminio Sanipex, referencia 351640009 de Georg Fischer. d40
Material: aluminio, acero, plástico
