# Cortador de tuberías Sanipex, referencia 351650852 de Georg Fischer. d50+d63

- Propiedad del archivo: CONSTRUNARIO
- Formato: FIEBDC-3/2012
- Programa: Construnario Versión 3.51
- Fecha de los precios: 29/01/2024
- Divisa: EUR

**351650852** u Cortador de tuberías Sanipex, referencia 351650852 de Georg Fischer. d50+d63
Material: aluminio, acero Compuesto por: rueda de corte (351650851)
