# Herramienta manual Sanipex, referencia 351626907 de Georg Fischer. d26

- Propiedad del archivo: CONSTRUNARIO
- Formato: FIEBDC-3/2012
- Programa: Construnario VersiĆ³n 3.51
- Fecha de los precios: 29/01/2024
- Divisa: EUR

**351626907** u Herramienta manual Sanipex, referencia 351626907 de Georg Fischer. d26
Material: aluminio
