# Papelera modelo Glasdon Jubilee™ 110. Capacidad de la papelera: 130 litros

- Propiedad del archivo: CONSTRUNARIO
- Formato: FIEBDC-3/2012
- Programa: Construnario Versión 3.51
- Fecha de los precios: 24/04/2023
- Divisa: EUR

**JUBILEE110** u Papelera modelo Glasdon Jubilee™ 110. Capacidad de la papelera: 130 litros
Papelera modelo Glasdon Jubilee™ 110. Capacidad de la papelera: 130 litros Característica de diseño: Cuatro aperturas. Acabado a prueba de pegatinas. Placa apaga cigarrillos curvada, acabado metálico o dorado. Puerta de pared doble con cierre de tres puntos de anclaje. Cierre automático. Sistema reforzado de puerta abatible sin bisagras. Cierre con llave o sistema de apertura con el pie. A elegir entre cubo interior de acero galvanizado o Durapol™. Gráficos indicadores de uso. Material: Cuerpo y puerta: Durapol Cubo interior: acero galvanizado Características: Capacidad de la papelera: 130 litros Capacidad del cubo: 110 litros Altura: 1.158 mm Anchura: 598 mm Profundidad: 553 mm Peso: 28,4 kg (con cubo interior) Una papelera con diseño tradicional, la papelera Glasdon Jubilee™ 110 ofrece características excepcionales.
