# Papelera modelo Sherwood™ con tapa de Glasdon. Capacidad de la papelera: 75 litros

- Propiedad del archivo: CONSTRUNARIO
- Formato: FIEBDC-3/2012
- Programa: Construnario Versión 3.51
- Fecha de los precios: 24/04/2023
- Divisa: EUR

**SHERWOOD** u Papelera modelo Sherwood™ con tapa de Glasdon. Capacidad de la papelera: 75 litros
Papelera modelo Sherwood™ con tapa de Glasdon. Capacidad de la papelera: 75 litros Características de diseño: Efecto madera muy conseguido. Diseño estilizado. Opciones de sistema sujeta bolsa o cubeta metálica. Cierre antivandálico. Tapa. Características: Capacidad de la papelera: 75 litros Capacidad del cubo: 65 litros Altura: 950 mm Diámetro: 550 mm Peso (con cubo interior): 16,2 kg La papelera Sherwood se fabrica con el novedoso material Everwood™, que combina durabilidad y Resistencia con un efecto madera muy conseguido. El material Everwood require mínimo mantenimiento comparado con productos fabricados de madera. No necesita repintado y no se astilla ni se deforma con el tiempo. Es una alternativa ecológica a las tradicionales papeleras de madera. Ofrece la textura de la madera y está disponible en dos colores distintos, adecuados para parques.
