# Papelera modelo Topsy™ 2000 de Glasdon. Capacidad de la papelera: 110 litros

- Propiedad del archivo: CONSTRUNARIO
- Formato: FIEBDC-3/2012
- Programa: Construnario Versión 3.51
- Fecha de los precios: 24/04/2023
- Divisa: EUR

**TOPSY** u Papelera modelo Topsy™ 2000 de Glasdon. Capacidad de la papelera: 110 litros
Papelera modelo Topsy™ 2000 de Glasdon. Capacidad de la papelera: 110 litros Características de diseño: Cenicero montado en cubierta. Otras opciones de cenicero. Placa de apagado de cigarrillos. Dispositivo de extinción de incendios Firexpire. Elección de fijaciones de suelo. Flaps de apertura para desechos. Personalización. Contenedor interno revestido en zinc o de plástico moldeado. Sistema de bloqueo sin llave o cerrojo con llave de 5 puntos. Puede colocarse permanentemente en superficies de cemento. Características: Capacidad de la papelera: 110 litros Capacidad del cubo: 90 litros Altura: 1.000 mm Diámetro: 545 mm Peso (con cubo interior galvanizado): 15 kg< El diseño de la papelera Topsy minimiza los esfuerzos físicos asociados con la operación de vaciado de papeleras.
